# Bankettabtrag AS Oldenburg 2026
Angebotsaufforderung (GAEB DA XML 3.2, DA83)
Projekt: A-13467-00
Währung: EUR
Auftraggeber: Die Autobahn GmbH des Bundes, Außenstelle Oldenburg, Moslestraße 7, 26122 Oldenburg, Deutschland
Erstellt mit: GXML Toolbox V3.3 R20230829, iTWO_64 V25.0.650, 16.06.2026

## 1000 Bankettbeprobung AS Oldenburg 2026
Datum: 16.06.2026
WaGr: 99_99_01

### Abschnitt 00 AM Leer

#### Unterabschnitt 00.00 Beprobung Bankette

**00.00.0001 Mischproben herstellen**
Entnahme von Bodenproben aus dem Bankettbereich gem. Anlage 5 zum Erlass Bankettschälgut inkl. Behältnis.

Aufteilung in Mischprobe A und B
Die Entnahme ist im Probenahmeprotokoll nach LAGA 2001 (LAGA PN 98), Anhang C zu dokumentieren.
Entnahme der Bodenproben einschl. aller Kosten für An-
und Abfahrt sowie Umsetzen der Einrichtung für die
Probenahme.
Rückstellproben für ein halbes Jahr vorhalten.
Je Beprobungsbereich werden 2 Mischproben abgerechnet.
Menge: 40,000 St

**00.00.0002 Analyse Boden EBV**
Chemische Analyse Bodenmaterial in Anlehnung an die EBV.
Mindestuntersuchungsumfang gemäß Tabelle 2 und 2a der Anlage 1 (Konzept zu umweltrelevanten Untersuchungen von Ausbaustoffen) für Bodenmaterial nach ErsatzbaustoffV.

Probenahme wird gesondert vergütet.
Menge: 40,000 St

**00.00.0003 Analyse LAGA TR Boden**
Chemische Analyse Bodenmaterial gemäß LAGA M20 TR Boden.
Untersuchungsumfang gemäß Tabelle 2 und 2a für Bodenmaterial nach LAGA TR Boden der Anlage 1 (Konzept zu umweltrelevanten Untersuchungen von Ausbaustoffen).

Probenahme wird gesondert vergütet.
Menge: 40,000 St

**00.00.0004 Analyse DepV ergänzend EBV**
Ergänzende chemische Analyse DepV, Ergänzungsparameter zur Ersatzbaustoffverordnung gemäß Tabelle 6 der Anlage 1 (Konzept zu umweltrelevanten Untersuchungen von Ausbaustoffen).

Probenahme wird gesondert Vergütet.
Menge: 20,000 St

**00.00.0005 Chem. Untersuchung Säurenneutral.**
Chemische Untersuchung von Bodenproben auf
Säureneutralisationskapazität (SNK).
Prüfzeugnis erstellen.
Menge: 20,000 St

**00.00.0006 Chem. Untersuchung Brennwert**
Chemische Untersuchung von Bodenproben auf Brennwert
(H0) durchführen.
Prüfzeugnis erstellen.
Durchführung der Untersuchung bei Überschreitung des
organischen Anteils des Trockenrückstandes der
Originalsubstanz und gleichzeitig einem pH-Wert im
Bereich von pH 6,8 bis pH 8,2 für den Fall, dass die
Ausnahmemöglichkeit nach Satz 11 des Vorspanns und der
Fußnote 3 zu Tabelle 2 der Deponieverordnung in
Betracht kommt.
Menge: 20,000 St

**00.00.0007 Chem. Untersuchung GB AT4**
Chemische Untersuchung von Bodenproben auf
Atmungsaktivität (AT4) durchführen.
Prüfzeugnis erstellen.
Durchführung der Untersuchung bei Überschreitung des
organischen Anteils des Trockenrückstandes der
Originalsubstanz und gleichzeitig einem pH-Wert im
Bereich von pH 6,8 bis pH 8,2 für den Fall, dass die
Ausnahmemöglichkeit nach Satz 11 des Vorspanns und der
Fußnote 3 zu Tabelle 2 der Deponieverordnung in
Betracht kommt.
Menge: 20,000 St

**00.00.0008 Chem. Untersuchung GB 21**
Chemische Untersuchung von Bodenproben auf
Gasbildungsrate (GB 21) durchführen.
Prüfzeugnis erstellen.
Durchführung der Untersuchung bei Überschreitung des
organischen Anteils des Trockenrückstandes der
Originalsubstanz und gleichzeitig einem pH-Wert
außerhalb des Bereichs von pH 6,8 bis pH 8,2 für den
Fall, dass die Ausnahmemöglichkeit nach Satz 11 des
Vorspanns und der Fußnote 3 zu Tabelle 2 der
Deponieverordnung in Betracht kommt.
Menge: 20,000 St

**00.00.0009 Untersuchungsbericht Bankette erst.**
*** Pauschalposition
Für den Bezirk der Autobahneisterei gem. Leistungs- und
Aufgabenbeschreibung einen Untersuchungsbericht (Ergebnisbericht, Tabelle, Hinweise zu einer möglichen
Verwertung/Entsorgung und schriftliches Gutachten,
Probenahmeprotokolle) für das
Bankettmaterial (dieses Unterabschnittes 00) erstellen.
Menge: 1,000 Psch

### Abschnitt 01 AM Oldenburg

#### Unterabschnitt 01.00 Beprobung Bankette

**01.00.0001 Mischproben herstellen**
Entnahme von Bodenproben aus dem Bankettbereich gem. Anlage 5 zum Erlass Bankettschälgut inkl. Behältnis.

Aufteilung in Mischprobe A und B
Die Entnahme ist im Probenahmeprotokoll nach LAGA 2001 (LAGA PN 98), Anhang C zu dokumentieren.
Entnahme der Bodenproben einschl. aller Kosten für An-
und Abfahrt sowie Umsetzen der Einrichtung für die
Probenahme.
Rückstellproben für ein halbes Jahr vorhalten.
Je Beprobungsbereich werden 2 Mischproben abgerechnet.
Menge: 18,000 St

**01.00.0002 Analyse Boden EBV**
Chemische Analyse Bodenmaterial in Anlehnung an die EBV.
Mindestuntersuchungsumfang gemäß Tabelle 2 und 2a der Anlage 1 (Konzept zu umweltrelevanten Untersuchungen von Ausbaustoffen) für Bodenmaterial nach ErsatzbaustoffV.

Probenahme wird gesondert vergütet.
Menge: 18,000 St

**01.00.0003 Analyse LAGA TR Boden**
Chemische Analyse Bodenmaterial gemäß LAGA M20 TR Boden.
Untersuchungsumfang gemäß Tabelle 2 und 2a für Bodenmaterial nach LAGA TR Boden der Anlage 1 (Konzept zu umweltrelevanten Untersuchungen von Ausbaustoffen).

Probenahme wird gesondert vergütet.
Menge: 18,000 St

**01.00.0004 Analyse DepV ergänzend EBV**
Ergänzende chemische Analyse DepV, Ergänzungsparameter zur Ersatzbaustoffverordnung gemäß Tabelle 6 der Anlage 1 (Konzept zu umweltrelevanten Untersuchungen von Ausbaustoffen).

Probenahme wird gesondert Vergütet.
Menge: 9,000 St

**01.00.0005 Chem. Untersuchung Säurenneutral.**
Chemische Untersuchung von Bodenproben auf
Säureneutralisationskapazität (SNK).
Prüfzeugnis erstellen.
Menge: 9,000 St

**01.00.0006 Chem. Untersuchung Brennwert**
Chemische Untersuchung von Bodenproben auf Brennwert
(H0) durchführen.
Prüfzeugnis erstellen.
Durchführung der Untersuchung bei Überschreitung des
organischen Anteils des Trockenrückstandes der
Originalsubstanz und gleichzeitig einem pH-Wert im
Bereich von pH 6,8 bis pH 8,2 für den Fall, dass die
Ausnahmemöglichkeit nach Satz 11 des Vorspanns und der
Fußnote 3 zu Tabelle 2 der Deponieverordnung in
Betracht kommt.
Menge: 9,000 St

**01.00.0007 Chem. Untersuchung GB AT4**
Chemische Untersuchung von Bodenproben auf
Atmungsaktivität (AT4) durchführen.
Prüfzeugnis erstellen.
Durchführung der Untersuchung bei Überschreitung des
organischen Anteils des Trockenrückstandes der
Originalsubstanz und gleichzeitig einem pH-Wert im
Bereich von pH 6,8 bis pH 8,2 für den Fall, dass die
Ausnahmemöglichkeit nach Satz 11 des Vorspanns und der
Fußnote 3 zu Tabelle 2 der Deponieverordnung in
Betracht kommt.
Menge: 9,000 St

**01.00.0008 Chem. Untersuchung GB 21**
Chemische Untersuchung von Bodenproben auf
Gasbildungsrate (GB 21) durchführen.
Prüfzeugnis erstellen.
Durchführung der Untersuchung bei Überschreitung des
organischen Anteils des Trockenrückstandes der
Originalsubstanz und gleichzeitig einem pH-Wert
außerhalb des Bereichs von pH 6,8 bis pH 8,2 für den
Fall, dass die Ausnahmemöglichkeit nach Satz 11 des
Vorspanns und der Fußnote 3 zu Tabelle 2 der
Deponieverordnung in Betracht kommt.
Menge: 9,000 St

**01.00.0009 Untersuchungsbericht Bankette erst.**
*** Pauschalposition
Für den Bezirk der Autobahneisterei gem. Leistungs- und
Aufgabenbeschreibung einen Untersuchungsbericht (Ergebnisbericht, Tabelle, Hinweise zu einer möglichen
Verwertung/Entsorgung und schriftliches Gutachten,
Probenahmeprotokolle) für das
Bankettmaterial (dieses Unterabschnittes 01) erstellen.
Menge: 1,000 Psch

### Abschnitt 02 AM Varel

#### Unterabschnitt 02.00 Beprobung Bankette & Mulden

**02.00.0001 Mischproben herstellen**
Entnahme von Bodenproben aus dem Bankettbereich und Entwässerungsmulden gem. Anlage 5 zum Erlass Bankettschälgut inkl. Behältnis.

Aufteilung in Mischprobe A und B
Die Entnahme ist im Probenahmeprotokoll nach LAGA 2001 (LAGA PN 98), Anhang C zu dokumentieren.
Entnahme der Bodenproben einschl. aller Kosten für An-
und Abfahrt sowie Umsetzen der Einrichtung für die
Probenahme.
Rückstellproben für ein halbes Jahr vorhalten.
Je Beprobungsbereich werden 2 Mischproben abgerechnet.
Menge: 56,000 St

**02.00.0002 Analyse Boden EBV**
Chemische Analyse Bodenmaterial in Anlehnung an die EBV.
Mindestuntersuchungsumfang gemäß Tabelle 2 und 2a der Anlage 1 (Konzept zu umweltrelevanten Untersuchungen von Ausbaustoffen) für Bodenmaterial nach ErsatzbaustoffV.

Probenahme wird gesondert vergütet.
Menge: 56,000 St

**02.00.0003 Analyse LAGA TR Boden**
Chemische Analyse Bodenmaterial gemäß LAGA M20 TR Boden.
Untersuchungsumfang gemäß Tabelle 2 und 2a für Bodenmaterial nach LAGA TR Boden der Anlage 1 (Konzept zu umweltrelevanten Untersuchungen von Ausbaustoffen).

Probenahme wird gesondert vergütet.
Menge: 56,000 St

**02.00.0004 Analyse DepV ergänzend EBV**
Ergänzende chemische Analyse DepV, Ergänzungsparameter zur Ersatzbaustoffverordnung gemäß Tabelle 6 der Anlage 1 (Konzept zu umweltrelevanten Untersuchungen von Ausbaustoffen).

Probenahme wird gesondert Vergütet.
Menge: 28,000 St

**02.00.0005 Chem. Untersuchung Säurenneutral.**
Chemische Untersuchung von Bodenproben auf
Säureneutralisationskapazität (SNK).
Prüfzeugnis erstellen.
Menge: 28,000 St

**02.00.0006 Chem. Untersuchung Brennwert**
Chemische Untersuchung von Bodenproben auf Brennwert
(H0) durchführen.
Prüfzeugnis erstellen.
Durchführung der Untersuchung bei Überschreitung des
organischen Anteils des Trockenrückstandes der
Originalsubstanz und gleichzeitig einem pH-Wert im
Bereich von pH 6,8 bis pH 8,2 für den Fall, dass die
Ausnahmemöglichkeit nach Satz 11 des Vorspanns und der
Fußnote 3 zu Tabelle 2 der Deponieverordnung in
Betracht kommt.
Menge: 10,000 St

**02.00.0007 Chem. Untersuchung GB AT4**
Chemische Untersuchung von Bodenproben auf
Atmungsaktivität (AT4) durchführen.
Prüfzeugnis erstellen.
Durchführung der Untersuchung bei Überschreitung des
organischen Anteils des Trockenrückstandes der
Originalsubstanz und gleichzeitig einem pH-Wert im
Bereich von pH 6,8 bis pH 8,2 für den Fall, dass die
Ausnahmemöglichkeit nach Satz 11 des Vorspanns und der
Fußnote 3 zu Tabelle 2 der Deponieverordnung in
Betracht kommt.
Menge: 10,000 St

**02.00.0008 Chem. Untersuchung GB 21**
Chemische Untersuchung von Bodenproben auf
Gasbildungsrate (GB 21) durchführen.
Prüfzeugnis erstellen.
Durchführung der Untersuchung bei Überschreitung des
organischen Anteils des Trockenrückstandes der
Originalsubstanz und gleichzeitig einem pH-Wert
außerhalb des Bereichs von pH 6,8 bis pH 8,2 für den
Fall, dass die Ausnahmemöglichkeit nach Satz 11 des
Vorspanns und der Fußnote 3 zu Tabelle 2 der
Deponieverordnung in Betracht kommt.
Menge: 10,000 St

**02.00.0009 Untersuchungsbericht Bankette erst.**
*** Pauschalposition
Für den Bezirk der Autobahneisterei gem. Leistungs- und
Aufgabenbeschreibung einen Untersuchungsbericht (Ergebnisbericht, Tabelle, Hinweise zu einer möglichen
Verwertung/Entsorgung und schriftliches Gutachten,
Probenahmeprotokolle) für das
Bankettmaterial (dieses Unterabschnittes 02) erstellen.
Menge: 1,000 Psch

### Abschnitt 03 AM Wildeshausen

#### Unterabschnitt 03.00 Beprobung Bankette

**03.00.0001 Mischproben herstellen**
Entnahme von Bodenproben aus dem Bankettbereich gem. Anlage 5 zum Erlass Bankettschälgut inkl. Behältnis.

Aufteilung in Mischprobe A und B
Die Entnahme ist im Probenahmeprotokoll nach LAGA 2001 (LAGA PN 98), Anhang C zu dokumentieren.
Entnahme der Bodenproben einschl. aller Kosten für An-
und Abfahrt sowie Umsetzen der Einrichtung für die
Probenahme.
Rückstellproben für ein halbes Jahr vorhalten.
Je Beprobungsbereich werden 2 Mischproben abgerechnet.
Menge: 10,000 St

**03.00.0002 Analyse Boden EBV**
Chemische Analyse Bodenmaterial in Anlehnung an die EBV.
Mindestuntersuchungsumfang gemäß Tabelle 2 und 2a der Anlage 1 (Konzept zu umweltrelevanten Untersuchungen von Ausbaustoffen) für Bodenmaterial nach ErsatzbaustoffV.

Probenahme wird gesondert vergütet.
Menge: 10,000 St

**03.00.0003 Analyse LAGA TR Boden**
Chemische Analyse Bodenmaterial gemäß LAGA M20 TR Boden.
Untersuchungsumfang gemäß Tabelle 2 und 2a für Bodenmaterial nach LAGA TR Boden der Anlage 1 (Konzept zu umweltrelevanten Untersuchungen von Ausbaustoffen).

Probenahme wird gesondert vergütet.
Menge: 10,000 St

**03.00.0004 Analyse DepV ergänzend EBV**
Ergänzende chemische Analyse DepV, Ergänzungsparameter zur Ersatzbaustoffverordnung gemäß Tabelle 6 der Anlage 1 (Konzept zu umweltrelevanten Untersuchungen von Ausbaustoffen).

Probenahme wird gesondert Vergütet.
Menge: 5,000 St

**03.00.0005 Chem. Untersuchung Säurenneutral.**
Chemische Untersuchung von Bodenproben auf
Säureneutralisationskapazität (SNK).
Prüfzeugnis erstellen.
Menge: 5,000 St

**03.00.0006 Chem. Untersuchung Brennwert**
Chemische Untersuchung von Bodenproben auf Brennwert
(H0) durchführen.
Prüfzeugnis erstellen.
Durchführung der Untersuchung bei Überschreitung des
organischen Anteils des Trockenrückstandes der
Originalsubstanz und gleichzeitig einem pH-Wert im
Bereich von pH 6,8 bis pH 8,2 für den Fall, dass die
Ausnahmemöglichkeit nach Satz 11 des Vorspanns und der
Fußnote 3 zu Tabelle 2 der Deponieverordnung in
Betracht kommt.
Menge: 5,000 St

**03.00.0007 Chem. Untersuchung GB AT4**
Chemische Untersuchung von Bodenproben auf
Atmungsaktivität (AT4) durchführen.
Prüfzeugnis erstellen.
Durchführung der Untersuchung bei Überschreitung des
organischen Anteils des Trockenrückstandes der
Originalsubstanz und gleichzeitig einem pH-Wert im
Bereich von pH 6,8 bis pH 8,2 für den Fall, dass die
Ausnahmemöglichkeit nach Satz 11 des Vorspanns und der
Fußnote 3 zu Tabelle 2 der Deponieverordnung in
Betracht kommt.
Menge: 5,000 St

**03.00.0008 Chem. Untersuchung GB 21**
Chemische Untersuchung von Bodenproben auf
Gasbildungsrate (GB 21) durchführen.
Prüfzeugnis erstellen.
Durchführung der Untersuchung bei Überschreitung des
organischen Anteils des Trockenrückstandes der
Originalsubstanz und gleichzeitig einem pH-Wert
außerhalb des Bereichs von pH 6,8 bis pH 8,2 für den
Fall, dass die Ausnahmemöglichkeit nach Satz 11 des
Vorspanns und der Fußnote 3 zu Tabelle 2 der
Deponieverordnung in Betracht kommt.
Menge: 5,000 St

**03.00.0009 Untersuchungsbericht Bankette erst.**
*** Pauschalposition
Für den Bezirk der Autobahneisterei gem. Leistungs- und
Aufgabenbeschreibung einen Untersuchungsbericht (Ergebnisbericht, Tabelle, Hinweise zu einer möglichen
Verwertung/Entsorgung und schriftliches Gutachten,
Probenahmeprotokolle) für das
Bankettmaterial (dieses Unterabschnittes 03) erstellen.
Menge: 1,000 Psch
